# CHAU - Chausseestraße 7, 10115 Berlin
Angebotsaufforderung (GAEB DA XML 3.3, DA83)
Projekt: CHAU
Währung: EUR
Vergabeart: Freihändige Vergabe
Abgabeort: Covivio Immobilien GmbH Lietzenburger Str. 90 10719 Berlin F
Ausführungsbeginn: 21.07.2025
Ausführungsende: 16.09.2025
Sicherheit Vertragserfüllung %: 0,00
Sicherheit Gewährleistung %: 0,00
Auftraggeber: Covivio Wohnen GmbH, c/o Covivio Immobilien GmbH, Lietzenburger Str. 90, 10719 Berlin
Ausführungsort: CHAU, Chausseestraße 7, 10115 Berlin
Erstellt mit: 5 240722.1, NOVA AVA, 23.07.2024

## LEISTUNGSÜBERSICHT
Lieferung und Einbau von Trockenbau:  Wände, Decken und diverse weitere Leistungen

| Leistung | Menge |
| --- | --- |
| GK-Wände | ca. 345,0 m2 |
| GK-Decken, feuerhemmend, R30 | ca. 380,0 m2 |
| GK-Decken, feuerhemmend, R90 | ca. 50,0 m2 |
| Brandschutzverkleidung | ca. 80,0 m2 |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN - TROCKENBAUARBEITEN
Der sachliche Geltungsbereich ergibt sich ebenso wie die technische Ausführung aus den ATV:
DIN 18 340 Trockenbauarbeiten sowie den anerkannten Regel der Technik.

Ergänzend sind u.a. folgende ATV / DIN zu berücksichtigen:
ATV DIN 18 299  Allgemeine Regelungen für Bauarbeiten jeder Art
DIN 4108 Wärmeschutz im Hochbau
DIN 4109  Schallschutz im Hochbau
DIN EN 14190 Gipsplatten-Produkte aus der Weiterverarbeitung
DIN EN 14195 Metall-Unterkonstruktionsbauteile für Gipsplatten-Systeme

Merkblatt 3
Putzoberflächen im Innenbereich: Qualitätsstufen
Herausgeber: Bundesverband der Gipsindustrie e.V., Industriegruppe Baugipse
BG Bau Fachinfo Gefahrstoffe
Umgang mit Mineralwolle-Dämmstoffen: Handlungsanleitung

IVD-Merkblatt Nr. 16:
Anschlussfugen im Trockenbau
Herausgeber: Industrieverband Dichtstoffe e.V. (IVD)

Merkblatt Nr. 1
Baustellenbedingungen für Trockenbauarbeiten mit Gipsplatten-Systemen
Herausgeber: Bundesverband der Gipsindustrie e.V., Industriegruppe Gipsplatten

Merkblatt Nr. 2
Verspachtelungen von Gipsplatten - Oberflächengüten Q1-Q4
Herausgeber: Bundesverband der Gipsindustrie e.V., Industriegruppe Gipsplatten

Merkblatt Nr. 2.1
Verspachtelung von Gipsfaserplatten - Oberflächengüten Q1-Q4
Herausgeber: Bundesverband der Gipsindustrie e.V., Industriegruppe Gipsplatten

Merkblatt Nr. 3
Fugen und Anschlüsse bei Gipsplatten- und Gipsfaserplattenkonstruktionen
Herausgeber: Bundesverband der Gipsindustrie e.V., Industriegruppe Gipsplatten

Merkblatt Nr. 5
Bäder, Feucht- und Nassräume im Holz- und Trockenbau; Innenraumabdichtung nach DIN 18534
Herausgeber: Bundesverband der Gipsindustrie e.V., Industriegruppe Gipsplatten

Merkblatt Nr. 6
Vorbehandlung von Trockenbauflächen aus Gipsplatten zur weitergehenden Oberflächenbeschichtung bzw. -bekleidung
Herausgeber: Bundesverband der Gipsindustrie e.V., Industriegruppe Gipsplatten

RAL-GZ 531
Trockenbau - Gütesicherung
Herausgeber: RAL Deutsches Institut für Gütesicherung und Kennzeichnung e.V.

Weiterhin gelten sämtliche europäischen und nationalen Vorschriften, Merkblätter, Stoff- und Prüfnormen usw. jeweils in ihrer aktuellen Fassung sowie die Herstellerverarbeitungsangaben, Zulassungen und Empfehlungen der jeweiligen Fachverbände.

## 3241 Trockenbauarbeiten
Datum: 07.05.2024

### Titel 1 Trockenbau

#### Bereich 1.1 Innenwände Holzrahmenbauwand

**1.1.10 Technische Bearbeitung, Statik**
*** Pauschalposition
Technische Bearbeitung durch den AN sowie prüffähige Statik
für den gesamten Umfang der nachstehenden Leistungen, in
Form von Montage-, Werkstatt- und Detailplänen, ergänzende
statische Nachweise sowie die Montagezustände. Koordination
Prüfung der Statik durch den AN, Kosten zu Lasten des AG.
Menge: 1,000 psch

**1.1.20 Innenwand als Holzrahmenbauwand, IW02, H=2,60m**
Innenwand als Holzrahmenbauwand gemäß Statik und
Architektenplanung als komplette Leistung herstellen,
liefern und montieren bzw. Aufrichten und Anschlüsse
an begrenzende Massivwände, inklusive aller erforderlichen
Anschluss-, Verbindungs- und Montagearbeiten.

Verbindungsmittel und Montagezubehör sowie die Sicherung
von Zwischenbauständen sind einzurechnen und werden NICHT
gesondert vergütet.

Wandstärke gesamt: 181mm
Höhe: ca. 2,60m

Wandaufbau:
- Konstruktionsholz, Rechteck 120/60mm als Tragkonstruktion
- Konstruktionsholz, Rechteck 2x120/60 im unteren
Wandbereich zum Bodenanschluss
- Ausfachung Holzständerwerk mit 120mm Mineralwolle
- Ausfachung Holzständerwerk im Bodenbereich mit
120mm Steinwolle, Baustoffklasse A1, >1000°C,
Höhe mind. 30cm über OK Fußboden
- Bodenanschluss umlaufend mit Dichtungsstreifen
10mm z.B. FERMACELL Randdämmstreifen MF
- beidseitige Beplankung mit 18mm OSB/3 - Platte auf
Holzständerwerk
- beidseitige Beplankung mit 12,5mm Gipskartonplatte auf
OSB/3-Platte

Abrechnung in lfd. Meter Wand.

Sämtliche Oberflächen malerfertig gespachtelt und
geschliffen in Q3.

siehe auch:
- Architektengrundrisse 5. OG
- Schnitt 3-3 (0013)
Detail:  ...0056 und 0057; hier IW02

Einbauort:
- 2 x Seitenflügel WE 1 und
- 2 x Seitenflügel WE 2
Menge: 18,000 m

**1.1.30 Zulage schräger Deckenanschluss HRB IW02**
Zulage für schrägen Deckenanschluss der vorbeschriebenen
Holzrahmenbauwand an Decke aus Brettschichtsperrholzplatten
BSP14 gemäß statischen Erfordernissen.

Detail:  0013
Menge: 18,000 m

#### Bereich 1.2 Sonstige Innenwände und Vorsatzschalen

**1.2.10 Trockenbauwand, 1xCW125, D=175mm**
Trockenbauwand gemäß Architektenplanung herstellen und
malerfertig spachteln und schleifen.

Toleranz nach DIN 18202 mit erhöhter Anforderung
nach Tabelle 3, Zeile 7.

Einbau zwischen OK Rohboden und UK Rohdecke.
UK:  CW-Profil 125
Beplankung:  beidseitig 2 x 12,5mm GKB
Ausfachung:  Mineralwolle
Wandstärke:  175mm
Oberfläche:  Q3

Detail:  0056, 0057, hier IW03a
Menge: 20,000 m2

**1.2.20 Trockenbauwand, 1xCW100, D=150mm**
Trockenbauwand gemäß Architektenplanung herstellen und
malerfertig spachteln und schleifen.

Toleranz nach DIN 18202 mit erhöhter Anforderung
nach Tabelle 3, Zeile 7.

Einbau zwischen OK Rohboden und UK Rohdecke.
UK:  CW-Profil 100
Beplankung:  beidseitig 2 x 12,5mm GKB
Ausfachung:  Mineralwolle
Wandstärke:  150mm
Oberfläche:  Q3

Detail:  0056, 0057, hier IW03a
Menge: 45,000 m2

**1.2.30 Trockenbauwand, 1xCW75, D=125mm**
Trockenbauwand gemäß Architektenplanung herstellen und
malerfertig spachteln und schleifen.

Toleranz nach DIN 18202 mit erhöhter Anforderung
nach Tabelle 3, Zeile 7.

Einbau zwischen OK Rohboden und UK Rohdecke.
UK:  CW-Profil 75
Beplankung:  beidseitig 2 x 12,5mm GKB
Ausfachung:  Mineralwolle
Wandstärke:  125mm
Oberfläche:  Q3

Detail:  0056, 0057, hier IW03a
Menge: 130,000 m2

**1.2.40 Trockenbauwand, 1xCW75, D=100mm**
Trockenbauwand gemäß Architektenplanung herstellen und
malerfertig spachteln und schleifen.

Toleranz nach DIN 18202 mit erhöhter Anforderung
nach Tabelle 3, Zeile 7.

Einbau zwischen OK Rohboden und UK Rohdecke.
UK:  CW-Profil 75
Beplankung:  beidseitig 1 x 12,5mm GKB
Ausfachung:  Mineralwolle
Wandstärke:  100mm
Oberfläche:  Q3

Detail:  0056, 0057, hier IW03a
Menge: 5,000 m2

**1.2.50 Trockenbauwand, 1xCW50, D=75mm**
Trockenbauwand gemäß Architektenplanung herstellen und
malerfertig spachteln und schleifen.

Toleranz nach DIN 18202 mit erhöhter Anforderung
nach Tabelle 3, Zeile 7.

Einbau zwischen OK Rohboden und UK Rohdecke.
UK:  CW-Profil 50
Beplankung:  beidseitig 1 x 12,5mm GKB
Ausfachung:  Mineralwolle
Wandstärke:  75mm
Oberfläche:  Q3

Detail:  0056, 0057, hier IW03a
Menge: 15,000 m2

**1.2.60 Schornsteinverkleidung IW04, Variante 1**
Schornsteinverkleidung IW04 gemäß Architektenplanung herstellen und
malerfertig spachteln und schleifen.

Toleranz nach DIN 18202 mit erhöhter Anforderung
nach Tabelle 3, Zeile 7.

Einbau zwischen OK Rohboden und UK Rohdecke.

Ausführung:
- ca. 50mm starke Multipor Mineraldämmplatte liefern und an
Bestandsschornsteinen anbringen
- Oberfläche vollflächig spachteln und schleifen
- Oberfläche Q3

Detail:  0056, hier IW04 - Variante 1
Menge: 100,000 m2

**1.2.70 Schornsteinverkleidung IW04, Variante 2**
*** Bedarfsposition ohne GB
Schornsteinverkleidung IW04 gemäß Architektenplanung herstellen
und malerfertig spachteln und schleifen.

Toleranz nach DIN 18202 mit erhöhter Anforderung
nach Tabelle 3, Zeile 7.

Einbau zwischen OK Rohboden und UK Rohdecke.

Ausführung:
- ca. 50mm starke Multipor Mineraldämmplatte liefern und an
Bestandsschornsteinen anbringen
- doppellagige Beplankung der angrenzenden Trockenbauwand
auf Multipor-Dämmplatte bündig mit Wandverlauf weiterlaufen
lassen
- Oberfläche vollflächig spachteln und schleifen
- Oberfläche Q3

Detail:  0056, hier IW04 - Variante 2
Menge: 20,000 m2

**1.2.80 Schornsteinverkleidung IW04, Variante 3**
*** Bedarfsposition ohne GB
Schornsteinverkleidung IW04 gemäß Architektenplanung herstellen
und malerfertig spachteln und schleifen.

Toleranz nach DIN 18202 mit erhöhter Anforderung
nach Tabelle 3, Zeile 7.

Einbau zwischen OK Rohboden und UK Rohdecke.

Ausführung:
- Tragkonstruktion aus Konstruktionsvollholz (NSi) 60x80mm
direkt am Schornstein erstellen
- 80mm starke Multipor Mineraldämmplatte liefern und an
Bestandsschornsteinen anbringen
- doppellagige Beplankung auf Multipor-Dämmplatte mit
2 x 2,5mmGKBI
- Oberfläche vollflächig spachteln und schleifen
- Oberfläche Q3
Detail:  0056, hier IW04 - Variante 3
Menge: 20,000 m2

**1.2.90 Vorwandschale IW05**
Vorwandschale gemäß Architektenplanung herstellen und
malerfertig spachteln und schleifen.

Toleranz nach DIN 18202 mit erhöhter Anforderung
nach Tabelle 3, Zeile 7.

Einbau zwischen OK Rohboden und UK Rohdecke.
UK:  CW-Profil 75
Beplankung:  einseitig 2 x 12,5mm GKB
Ausfachung:  Mineralwolle
Stärke:  75mm
Oberfläche:  Q3

Detail:  0056, hier IW05
Menge: 130,000 m2

**1.2.100 Dämmung lange Giebelwand, Multipor 80mm**
Innendämmung / Ausgleichsdämmung der langen Giebelwand
(Vorderhaus / Seitenflügel / Quergebäude) gemäß Architektenplanung
herstellen und malerfertig spachteln und schleifen.

Toleranz nach DIN 18202 mit erhöhter Anforderung
nach Tabelle 3, Zeile 7.

Einbau zwischen OK Rohboden und UK Rohdecke.

Ausführung:
- 80mm starke Multipor Mineraldämmplatte liefern und anbringen
- Oberfläche vollflächig spachteln und schleifen
- Oberfläche Q3

Detail:  0055, hier AW03
Menge: 150,000 m2

**1.2.110 Zulage Dämmung Steinwolle, D=175mm**
*** Bezugsbeschreibung
Zulage für die Ausführung von Steinwolledämmung, Baustoffklasse A1,
>1000°C an Stelle einer Mineralwolledämmung innerhalb der 175er Wand
im Bodenbereich gemäß Detail.

Wandstärke:  175mm
Dämmungshöhe:  mind. 30cm

Detail:  0057
Menge: 7,000 m

**1.2.120 Zulage Dämmung Steinwolle, D=150mm**
*** wie Position 1.2.110
Wandstärke:  150mm
Menge: 16,000 m

**1.2.130 Zulage Dämmung Steinwolle, D=125mm**
*** wie Position 1.2.110
Wandstärke:  125mm
Menge: 48,000 m

**1.2.140 Zulage Dämmung Steinwolle, D=100mm**
*** wie Position 1.2.110
Wandstärke:  100mm
Menge: 2,000 m

**1.2.150 Zulage Dämmung Steinwolle, D=75mm**
*** wie Position 1.2.110
Wandstärke:  75mm
Menge: 6,000 m

**1.2.160 Zulage schräger Deckenanschluss D50 bis D175mm**
Zulage für schrägen Deckenanschluss (Dachdecke im Gefälle)
aller vorbeschriebenen Trockenbauwände und Vorsatzschalen
gemäß statischen Erfordernissen.
Menge: 80,000 m

**1.2.170 Zulage Integration Stahlstütze**
Zulage für die Integration von Stahlstützen in vorbeschriebene
Trockenbauwände. Mit dieser Position sind sämtliche Erschwernisse
abgegolten, welche bei der Integration der Stahlstütze auftreten.
Menge: 6,000 Stk

**1.2.180 Türöffnung 0,76-1,01/2,135m, h=3,00m, bis d=125mm**
Einbau in alle Wände der Ausführungsart: Einfaches
Ständerwerk, beidseitig doppelt beplankt.

Herstellen von Türöffnungen in den Metallständerwänden mit
Sturzprofil, seitlich raumhoch verstärkt mit Metallständerprofilen
2 x UA -ungelocht- entsprechend des jeweiligen Wandtyps,
einschließlich Boden- und Deckenanschluss mit Türpfostenwinkeln,
befestigt mit Dübeln u. Schrauben.

Wandhöhen:  bis ca. 3,00m
Rohbauöffnung ab OKFF:  ca. 0,76 bis 1,01/2,135 m
Wandstärke:  bis 125mm
Menge: 18,000 Stk

**1.2.190 Nische Elektro, B/H=56/84cm**
*** Bezugsbeschreibung
In GK-Wänden oder Vorsatzschalen sind zum Einbau von
Elektrounterverteilungen Nischen herzustellen:

Größe der Nische: ca. B/H=56/84cm

Die Rückseite und Innenseiten, 3-seitig der Nische sind mit
GK-Platten (ungespachtelt) zu verkleiden.
Die vordere Öffnung ist mit eingespachtelten Kantenschutzprofilen
zu stabilisieren.

Der Einbau der Kombistation erfolgt durch die Haustechnik, ebenso
die Montage des Abdeckrahmens und der Türklappe.

Absprachen und Koordinierung der Arbeiten mit der Haustechnikfirma
sind selbstständig vom AN zu führen, Aufwendungen hierfür sind in den
Einheitspreis dieser Pos. einzukalkulieren.

Die genaue Nischengröße ist vor der Herstellung mit der entsprechenden
HT-Firma zu besprechen und durch die örtliche Bauleitung freigeben zu
lassen.
Menge: 2,000 Stk

**1.2.200 Nische Fußbodenheizung, B/H=120/84cm**
*** wie Position 1.2.190
für Fussbodenheizkreisverteiler.

Größe der Nische: ca. B/H=120/84cm
Menge: 2,000 Stk

**1.2.210 GK-Vorsatzschalen mit Ablageflächen, ca. 20-40 cm**
GK-Vorsatzschalen als Metallständerwand mit waagerechten
Ablageflächen ca. 20-40 cm.

Die Toleranzen nach DIN 18202 mit erhöhter Anforderungen
nach Tabelle 3, Zeile 7 einzuhalten.

Unterkonstruktion: verzinkte Stahlblechprofile CW50, a = 625mm
Dämmschicht: Mineralwolle 40mm
Beplankung: 2-fach, Knauf GKBI
Plattendicke 2x12,5mm
Oberflächen: oberflächenbündig verspachtelt
Gesamtstärke: 75 mm
Wandabstand: ca. 20 bis 40cm
Höhe: bis ca.1,40 m ab OK Rohfußboden

Hinweis: Die Elemente sind generell als Kleinflächen zu behandeln
Aufgemessen und abgerechnet wird die Höhe zuzüglich der Breite
der Vorsatzschale.

Einbaulage:  z.B. vor Waschtischen und WC's
Menge: 20,000 m2

**1.2.220 UA-Profile für VSS mit Ablage, h=1,40m, inkl. Befestigung**
Seitliche Verstärkungen als Zulage für Waschtisch-Tragständer,
WC-Tragständer oder andere Sanitärobjekte zur Montage an
Vorsatzschalen mit Ablagefläche.

Tragständerkombinationen beidseitig, bestehend aus 2 UA-Profilen,
jeweils ca. 1,40m lang, verzinkt, Stahlblechdicke 2 mm, einschl.
Anschlußwinkel für UA-Profile liefern und montieren.

Inklusive rückseitige Befestigung für UA-Profile, beidseitig mit
ca. 30 cm hohen Gipsplattenlaschen, verbunden mit an der
bestehenden Wand befestigten Profilen.

Höhe:  bis ca.1,40 m ab OK Rohfußboden

Hinweis:
Eine Abrechnungseinheit beinhaltet ein Paar (2 Stück) Ständer.
Menge: 10,000 Stk

**1.2.230 Tragständerkombination raumhoch, für Sanitärobjekte, 3,00m**
Seitliche Verstärkungen als Zulage für Tragständer für WC,
Waschbecken o. Ä.

Tragständerkombinationen beidseitig z.B. eines Duofix-Elements,
raumhoch, bestehend aus 2 UA-Profilen, verzinkt, Stahlblechdicke
2 mm, einschl. Anschlußwinkel für UA-Profile liefern und montieren.

Befestigung:  an Dachdecke
Wandhöhe:  bis max. 3,00m

Ausführungsort: Für alle Waschbecken, WC´s usw. als seitliche
Verstärkungen für die bauseits eingebauten Elemente wenn diese
nicht an einer Massivwand verschraubt werden können und sich
diese an einer raumhohen Vorsatzschale befinden.

Abrechnung: 1 ausgeschriebener Meter Tragständerkombination
beinhaltet 2 Meter UA-Profil (deshalb "beidseitig" ausgeschrieben).
Menge: 12,000 m

**1.2.240 Zulage freies Wandende, Dicke bis 150mm**
Zulage für frei stehende Wandenden zu sämtlichen in den
Vorpositionen erfassten Metallständerwänden über die gesamte
Wandhöhe.

Toleranz nach DIN 18202 mit erhöhter Anforderung
nach Tabelle 3, Zeile 7.

2 mm starkes UA-Profil als letztes senkrechte Profil und doppelte
Beplankung der Stirnflächen einschl. Einspachteln von
Eckschutzschienen und Oberflächenspachtelung in Q3.

Starke: bis 150mm
Menge: 30,000 m

**1.2.250 Zulage Außenecke rechtwinklig**
Außenecke, rechtwinklig als Zulage zu v.g. Montagewänden,
Ausführung mit Eckschutzschiene.

Außenecken an sämtlichen in den Vorpositionen erfassten
Metallständerwänden, Vorsatzschalen und Trockenputz herstellen
inkl. Einbauen von Eckschutzschiehen.

Die Profile sind flächeneben und malerfertig einzuspachteln.

Kantenschutzprofile aus Alu-Eckschutzschiene, Schenkellängen
ca. 30 mm.
Menge: 180,000 m

**1.2.260 Zulage Außenecke stumpfwinklig**
Außenecke und Innenecke, stumpfwinklig (größer 90 Grad) als
Zulage zu v.g. Montagewänden, Ausführung mit Eckschutzschiene,

sonst sinngemäß wie vor.
Menge: 3,000 m

**1.2.270 Anschluss GK an Massivwand**
Anschlussfuge zw. GK-Wand und angrenzenden Massivbauteilen
herstellen.

- GK-Wandabschluss mit Göppinger Profil
- i. M. ca. 30cm Massivwand anspachteln an GK-Wand
(mit Kellenschnitt zur GK-Wand)
- Fuge zw. GK-Wand und Massivwand mit Acryl schließen

Fugenbreite:  ca. 5mm
Menge: 6,000 m

**1.2.280 Universal - Traverse f. wandhängende Lasten**
Mehrschichtenholzplatten fachgerecht liefern und montieren:

Abmessungen: d = 40 mm x h = 200 mm
Für Lasten bis ca. 1,5 kN/m Wandlänge
Fabrikat:  Knauf Universal-Traverse W 234 o. glw.

Einbauort: nach Erfordernis
Menge: 50,000 m

**1.2.290 Zulage GKBI-Platten, 2-lagig**
Zulage zu div. Positionen für das Verarbeiten von jeweils 2 Lagen
imprägnierten GKBI-Platten, d = 12,5 mm (grün) od. glw. im
Bereich von Bädern, Schächten usw.

Abrechnung: 1m2 ausgeschriebene Leistung beinhaltet jeweils
2 Lagen GKBI
Menge: 400,000 m2

**1.2.300 Herstellen und Wiederverschließen von Wandschlitzen**
Herstellen und Wiederverschließen von Wandschlitzen für das
Gewerk Elektroarbeiten durch Schneiden, Fräsen o.ä.
(Stemmen ist verboten).

Nach erfolgter bauseitiger Verlegung von Leitungen sind die Schlitze
planeben zu den Wandflächen zu verspachteln.

- bis ca. 20mm tief und ca. 50 mm breit
Menge: 40,000 m

**1.2.310 Herstellen von Öffnungen, bis 100cm2**
*** Bezugsbeschreibung
Herstellen von einseitigen rechteckigen Öffnungen in doppelter
Wandbeplankung in den Installationswänden u.-Vorsatzschalen
bzw. allen anderen GK-Ständerwandkonstruktionen.

Bei Durchführung der Aussparung auch auf der anderen Seite,
wird dieser Durchbruch zusätzlich erfasst.

Form:  rechteckig
Größe:  bis 100cm2
Menge: 10,000 Stk

**1.2.320 Herstellen von Öffnungen, über 100cm2 bis 500cm2**
*** wie Position 1.2.310
Größe:  über 100cm2 bis 500cm2
Menge: 10,000 Stk

**1.2.330 Herstellen von Öffnungen, über 500cm2 bis 1000cm2**
*** wie Position 1.2.310
Größe:  über 500cm2 bis 1000cm2
Menge: 10,000 Stk

**1.2.340 Herstellen von Öffnungen, d=25mm**
*** Bezugsbeschreibung
Herstellen von einseitigen kreisrunden Öffnungen Durchmesser
25mm in doppelter Wandbeplankung für die Verlegung der
haustechnischen Installation in den Installationswänden
u.-Vorsatzschalen bzw. allen anderen GK-Ständerwandkonstruktionen.

Bei Durchführung der Aussparung auch auf der anderen Seite,
wird dieser Durchbruch zusätzlich erfasst.
Menge: 30,000 Stk

**1.2.350 Herstellen von Öffnungen, 26-50mm**
*** wie Position 1.2.340
Durchmesser: 26-50mm
Menge: 30,000 Stk

**1.2.360 Herstellen von Öffnungen, 51-120mm**
*** wie Position 1.2.340
Durchmesser: 51-120mm
Menge: 30,000 Stk

**1.2.370 Herstellen von Öffnungen, 121-200mm**
*** wie Position 1.2.340
Durchmesser: 121-200mm
Menge: 40,000 Stk

**1.2.380 Herstellen von Öffnungen, 20-30/10-20cm**
*** Bezugsbeschreibung
Herstellen von einseitigen Aussparungen durch doppelt beplankte
GK-Wände oder Vorsatzschalen, Wanddicke 10-12,5cm,
Lichte Öffnung ca. 20-30 / 10-20cm.

Bei Durchführung der Aussparung auch auf der anderen Seite,
wird dieser Durchbruch zusätzlich erfasst.
Menge: 40,000 Stk

**1.2.390 Herstellen von Öffnungen, 31-50/21-40cm**
*** wie Position 1.2.380
Größe:  31-50/21-40 cm
Menge: 40,000 Stk

**1.2.400 Herst. + Schließen Öffnungen, d=25mm**
*** Bedarfsposition ohne GB
*** Bezugsbeschreibung
Herstellen und späteres Schließen und Verspachteln von einseitigen
kreisrunden Öffnungen Durchmesser 25 mm in doppelter
Wandbeplankung für die Verlegung der haustechnischen Installation
in den Installationswänden u.-Vorsatzschalen bzw. allen anderen
GK-Ständerwandkonstruktionen.

Beim Schließen ist auf die notwendige Schalldämmung gegenüber
Einbauteilen zu achten, Schallbrücken sind auszuschließen.
Menge: 1,000 Stk

**1.2.410 Herst. + Schließen Öffnungen, 26-50mm**
*** Bedarfsposition ohne GB
*** wie Position 1.2.400
Durchmesser: 26-50mm
Menge: 1,000 Stk

**1.2.420 Herst. + Schließen Öffnungen, 51-120mm**
*** Bedarfsposition ohne GB
*** wie Position 1.2.400
Durchmesser: 51-120mm
Menge: 1,000 Stk

**1.2.430 Herst. +. Schließen Öffnungen, 20-30/10-20cm**
*** Bedarfsposition ohne GB
*** Bezugsbeschreibung
Herstellen und späteres Schließen und Verspachteln von einseitigen
Aussparungen durch doppelt beplankte GK-Wände oder
Vorsatzschalen, Wanddicke 10-12,5cm, Lichte Öffnung
ca. 20-30 / 10-20cm, für die Verlegung der haustechnischen Installation,
auch mit 2 oder 3 Leitungen pro Öffnung.

Beim Schließen ist auf die notwendige Schalldämmung gegenüber
Einbauteilen zu achten, Schallbrücken sind zu auszuschließen.

Bei Durchführung der Aussparung auch auf der anderen Seite,
wird dieser Durchbruch zusätzlich erfasst.
Menge: 1,000 Stk

**1.2.440 Herst. +. Schließen Öffnungen, 31-50/21-40cm**
*** Bedarfsposition ohne GB
*** wie Position 1.2.430
Größe:  31-50/21-40 cm
Menge: 1,000 Stk

**1.2.450 Zulage Knauf Diamant GKFI, 2-lagig**
*** Bedarfsposition ohne GB
Zulage zu div. Positionen für das Verarbeiten von jeweils 2 Lagen
Knauf Diamant GKFI, d = 12,5 mm od. glw. im Bereich von Bädern,
Schächten usw.

Zulage zu der sonstigen Beplankung mit GKB-Platten.
Abrechnung:  1m2 ausgeschriebene Leistung  beinhaltet jeweils
2 Lagen GKFI.
Menge: 1,000 m2

**1.2.460 Trockenputz herstellen**
*** Bedarfsposition ohne GB
Wandtrockenputz aus Gipskartonplatten im Dünnbettverfahren
bzw. mit Mörtelbatzen.

Beplankung: 1-fach, GKB 12,5 mm
Oberfläche: Q3 verspachtelt, malerfertig
Konstruktionsart: wie W611

Ausführungsort: Verkleidung von massiven Bauteilen wie Stahlbeton-
oder Mauerwerkswänden nach Vorgabe des AG
Menge: 1,000 m2

#### Bereich 1.3 Decken

**1.3.10 feuerhemmende GK-Decken, 2-lagig beplankt, R30**
Feuerhemmende GK-Decke gemäß Zulassung herstellen,
an Dachdecke aus Brettschichtholz montieren und malerfertig
spachteln und schleifen.

Montage an Decke über DG aus 14cm starken Brettschichtholzplatten,
inkl. Flächenausgleich. Die GK-Unterdecke folgt dem Gefälleverlauf
der Dachdecke, inklusive aller erforderlichen Wand-und Stützenanschlüsse,
Zuschnitte usw.

- Lichte Raumhöhe zwischen Rohfußboden und abgehängter
Decke bis ca. 3,00m
Anforderung:  feuerhemmend, R30

gemäß:  "Grundriss Dachgeschoss Dachtragwerk", Plan 0001
Deckentyp:  KNAUF D131 (R30)
Oberfläche:  Q2

Angebotene Beplankung: '..........................................' vom Bieter einzutragen

Angebotene UK: '..........................................' vom Bieter einzutragen

Ausführungsort:  Wohnungen
Detail:  z.B. 0058, 0087
Menge: 380,000 m2

**1.3.20 feuerbeständige GK-Decken, 2-lagig beplankt, R90**
Feuerbeständige GK-Decke gemäß Zulassung herstellen,
an Dachdecke aus Brettschichtholz montieren und malerfertig
spachteln und schleifen.

Montage an Decke über DG aus 14cm starken Brettschichtholzplatten,
inkl. Flächenausgleich.

Die GK-Unterdecke folgt dem Gefälleverlauf der Dachdecke, inklusive
aller erforderlichen Wand-und Stützenanschlüsse, Zuschnitte usw.

- Lichte Raumhöhe zwischen Rohfußboden und abgehängter
Decke bis ca. 3,00m
Anforderung:  feuerbeständig, R90
gemäß:  "Grundriss Dachgeschoss Dachtragwerk", Plan 0001
Deckentyp:  KNAUF D219 (R90)
Oberfläche:  Q2

Angebotene Beplankung: '..........................................' vom Bieter einzutragen

Angebotene UK: '..........................................' vom Bieter einzutragen

Ausführungsort:  Treppenhäuser
Menge: 50,000 m2

**1.3.30 Zulage GKBI-Platten, 2-lagig**
Zulage zu div. Positionen für das Verarbeiten von jeweils 2 Lagen
imprägnierten GKBI-Platten, d = 12,5 mm (grün) od. glw. im Bereich
von Decken, Lichtkuppelverkleidungen usw.

Abrechnung:
1m2 ausgeschriebene Leistung beinhaltet jeweils 2 Lagen GKBI
Menge: 50,000 m2

**1.3.40 Vertikale Deckenschürze, H=30cm, R30**
Vertikale Deckenschürzen, passend zu vorbeschriebener
Abhangdecke, 2-lagig beplankt, als Verbindung / Verkleidung von
Deckensprüngen gemäß Architektenplanung

Inklusive eingespachtelter Eckschiene.

Schürze malerfertig gespachtelt in Q2.
Schürzenhöhe: bis ca. 300mm
Anforderungen: R30
Detail:  0078
Menge: 10,000 m

**1.3.50 Verkleidung Fensterstürze aus Holzbalkenkonstruktion, R30**
Verkleidung Fensterstürze aus Holzbalkenkonstruktion gemäß
Architektenplanung als komplette Leistung.

Inkl. ca. 50cm Mineralwolledämmung und Metallunterkonstruktion,
eingespachtelter Eckschiene und Abschlussschiene am Fenster.

Verkleidung malerfertig gespachtelt in Q2.
Abwicklung: bis ca. 35cm (ca. 25cm senkrecht und bis ca. 10cm
waagerecht an Fenster geführt.
Anforderungen: R30

Ausführungsort: an Holzrahmenbauwänden AW04
Detail:  z.B. 0058
Menge: 20,000 m

**1.3.60 Leibungen Lichtkuppel, 60x60cm, R30**
*** Bezugsbeschreibung
Leibungen an Lichtkuppeln, GKB, 1-mal 12,5 mm, Q2, Metall-UK
einschl. Kantenschutzprofil, Dampf- und Windsperre.

Öffnungsgröße: ca. 60x60cm
Leibungshöhe: bis ca. 30cm
Anforderungen: R30

Lichtkuppelnummer gemäß Liste:
- LK101
- LK102
- LK103
- LK201
- LK203
- LK207

Detail: z.B. 0070
Menge: 6,000 Stk

**1.3.70 Leibungen Lichtkuppel, 80x80cm, R30**
*** wie Position 1.3.60
Öffnungsgröße: ca. 80x80cm

Lichtkuppelnummer gemäß Liste:
- LK106
- LK206
- LK209
- LK208

Detail: z.B. 0070
Menge: 4,000 Stk

**1.3.80 Leibungen Lichtkuppel, 100x100cm, R30**
*** wie Position 1.3.60
Öffnungsgröße: ca. 100x100cm

Lichtkuppelnummer gemäß Liste:
- LK104
- LK105
- LK204
- LK205

Detail: z.B. 0070
Menge: 4,000 Stk

**1.3.90 Leibungen Lichtkuppel, 90x90cm, R30**
*** wie Position 1.3.60
Öffnungsgröße: ca. 90x90cm

Lichtkuppelnummer gemäß Liste:
- LK202

Detail: z.B. 0070
Menge: 1,000 Stk

**1.3.100 Leibungen Lichtkuppel, 120x120cm, R90**
Leibungen an Lichtkuppeln, GKB, 1-mal 12,5 mm, Q2, Metall-UK
einschl. Kantenschutzprofil, Dampf- und Windsperre.

Öffnungsgröße: ca. 120x120cm
Leibungshöhe: bis ca. 30cm
Anforderungen: R90

Lichtkuppelnummer gemäß Liste:
- LK TH01
- LK TH02
- LK TH03

Detail: z.B. 0070
Menge: 3,000 Stk

**1.3.110 Leibungen Lichtkuppel, 350x100cm, R30**
Leibungen an Lichtkuppeln, GKB, 1-mal 12,5 mm, Q2, Metall-UK
einschl. Kantenschutzprofil, Dampf- und Windsperre.

Hinweis: In Folge der Dachschräge verläuft die Unterkante der
Leibungsverkleidung schräg (dem Dachgefälle folgend); die
Oberkante verläuft waagerecht.

Öffnungsgröße: ca. 350x100cm
Leibungshöhe schräg: ca. 50 bis 80cm
Anforderungen: R30

Lichtkuppelnummer gemäß Liste:
- DA 101
- DA201

Detail: z.B. 0095
Menge: 2,000 Stk

**1.3.120 Abkofferungen für Deckeneinbauleuchten, Z=60cm**
2-seitige Abkofferung für Deckeneinbauleuchten gemäß
Architektenplanung, inkl. 40mm Dämmung waagerecht und
senkrecht, herstellen und malerfertig spachteln und schleifen.

Hinweis: Die Unterseite der Abkofferung ist waagerecht auszuführen.
Die schräge Anarbeitung an die vorbeschriebene GK-Decke (welche
dem Dachgefälle folgt) ist Bestandteil der Leistung und wird nicht
separat vergütet.

Zuschnitt:  bis ca. 600mm
Höhe: verschieden von ca. 5 bis 30cm
Breite: ca. 20cm

Detail:  0026, 0024, 0023, 0021
Menge: 8,000 m

**1.3.130 Ausschnitt GK-Decke, rund, Ø10cm**
Runde Ausschnitte in GK-Decken für Einbauleuchten etc. einschl.
Einfassung und Verstärkung des Ausschnitts.

Durchmesser: bis 10 cm

Detail:  0026, 0024, 0023, 0021
Menge: 12,000 Stk

**1.3.140 Wandnische B/H/T=60/30/10cm**
Wandnische in Trennwänden zur Dusche gemäß Architektenplanung
herstellen und fliesenfertig spachteln und schleifen.

Der genaue Einbauort der Nische ist vom Fliesenleger bzw. von der
örtlichen Bauleitung genau festzulegen, da die Aussparung sich
komplett in das Fliesenbild einpassen muss.

Breite:  ca. 60cm
Höhe:  ca. 30cm
Tiefe:  bis ca. 10cm

Detail:  0021
Menge: 1,000 Stk

**1.3.150 Ausschnitt GK-Decke, rechteckig, <2500cm2**
Rechteckige Ausschnitte in GK-Decken für z.B. Badlüfter,
einschl. Einfassung und Verstärkung des Ausschnitts.

Öffnungsgröße: bis 2.500 cm2
Menge: 6,000 Stk

**1.3.160 Ausschnitt GK-Decke, rund, Ø<25cm**
*** Bedarfsposition ohne GB
Runde Ausschnitte in GK-Decken für Einbauleuchten etc.
einschl. Einfassung und Verstärkung des Ausschnitts.

Durchmesser: bis 25 cm
Menge: 1,000 Stk

**1.3.170 Ausschnitt GK-Decke, rund, Ø<50cm**
*** Bedarfsposition ohne GB
Runde Ausschnitte in GK-Decken für Einbauleuchten etc.
einschl. Einfassung und Verstärkung des Ausschnitts.

Durchmesser: über 25-50 cm
Menge: 1,000 Stk

**1.3.180 Ausschnitt GK-Decke, rechteckig, <5000cm2**
*** Bedarfsposition ohne GB
Rechteckige Ausschnitte in GK-Decken für Einbauleuchten etc.
einschl. Einfassung und Verstärkung des Ausschnitts.

Öffnungsgröße: über 2.500-5.000 cm2
Menge: 1,000 Stk

**1.3.190 Ausschnitt GK-Decke, rechteckig, <10000cm2**
*** Bedarfsposition ohne GB
Rechteckige Ausschnitte in GK-Decken für Einbauleuchten etc.
einschl. Einfassung und Verstärkung des Ausschnitts.

Öffnungsgröße: über 5.000-10.000 cm2
Menge: 1,000 Stk

**1.3.200 Linienausschnitt GK-Decke, B=<20cm**
*** Bedarfsposition ohne GB
Linienausschnitte in GK-Decken für Lüftungsschlitze,
Beleuchtungsschienen etc. einschl. Unterbrechung und
Überbauung der UK, Einfassung und Verstärkung des Ausschnitts.

Breite: bis 20 cm
Lastaufnahme UK: bis 1,0 KN/m
Höhe bauseitige Einbauten: bis ca. 20 cm
Menge: 1,000 m

#### Bereich 1.4 Brandschutzverkleidungen

*Hinweis: Hinweis*
Hinweis

Gemäß Ausführungsplan "Grundriss DG - Dachtragwerk" der "Bauberatung Weiß" (Plan Nummer ...GR_05_0001) erhalten alle Stahlteile eine feuerhemmende Verkleidung (R30), bzw. werden in Trockenbauwände integriert.

System Knauf K253.de (aBG Z-19.20-2504).

Bei Verwendung eines Alternativproduktes ist die Zulassung vorab dem Tragwerksplaner bzw. dem Prüfingenieur zur Prüfung und Freigabe vorzulegen.

Die Leistungen hierfür sind nachfolgend ausgeschrieben.

Die Mengen wurden geschätzt; die Notwendigkeit bzw. die Einbauorte sind im Zuge der Ausführung mit der örtlichen Bauleitung direkt abzustimmen und aufzumessen.

Ausführung jeweils in Klein- und Kleinstmengen.

Angebotenes System: '..........................................' vom Bieter einzutragen

**1.4.10 BS-Verkleidung, Träger, 3seitig, R30**
*** Bezugsbeschreibung
Brandschutzverkleidung an Stahlträgern, 3-seitig einschl.
Metallunterkonstruktion, Kantenschutzprofile.

Vorleistung (baus.): Stahlträger an tragenden Bauteilen
Brandschutz: R30 gem. EN 13501
Baustoffklasse: A gem. DIN 4109
Beplankung: Brandschutzplatte aus Kalziumsilikat
Plattendicke: 10-20 mm
Oberfläche: Q3-Spachtelung, gem. Zulassung
Trägerabwicklung: von ca. 0,50-1,50 m
Profilgrößen: verschieden

Einbauort: gemäß Erfordernis und örtlicher Absprache

Detail: sinngemäß wie 0064
Menge: 20,000 m2

**1.4.20 BS-Verkleidung, Träger, 3seitig, R90**
*** wie Position 1.4.10
Brandschutz: R90 gem. EN 13501

Detail: sinngemäß wie 0064
Menge: 20,000 m2

**1.4.30 BS-Verkleidung, Stütze, 4seitig, R30**
*** Bezugsbeschreibung
Brandschutzverkleidung an Stahlstütze, 4-seitig einschl.
Metallunterkonstruktion, Kantenschutzprofile.

Brandschutz: R30 gem. EN 13501
Baustoffklasse: A gem. DIN 4109
Beplankung: Brandschutzplatte aus Kalziumsilikat
Plattendicke: 10-20 mm
Oberfläche: Q3-Spachtelung, gem. Zulassung
Stützenabwicklung: von ca. 0,50-1,50 m
Profilgrößen: verschieden

Detail: 0064
Menge: 20,000 m2

**1.4.40 BS-Verkleidung, Stütze, 4seitig, R90**
*** wie Position 1.4.30
Brandschutz: R90 gem. EN 13501

Detail: 0064
Menge: 20,000 m2

**1.4.50 BS-Verkleidung Stahlträger Kappendecke**
Brandschutzverkleidung von Stahlträgern der Kappendecken
gemäß Architektenplanung und statischen Erfordernissen.

Ausführung Trägerverkleidung:
- Trägerverspachtelung seitlich mit Uniflot
- 2 Lagen Fireboardplatten jeweils 20mm, befestigt mit
Schnellbauschraube TN 3,5x25; a = 170mm
- 1 Lage Stahlblech = 0,5mm, befestigt mit einem für den
Untergrund geeignetem, nichtbrennbarem zugelassenem
Befestigungsmittel; a = 170mm, in 2 Reihen
- 2-seitige Trägerverkleidung mit Knauf Platte mit 90°
V-Fräsung, verleimt (Abwicklung ca. 30cm)
- beidseitig Eckschienen und malerfertig gespachtelt in Q2

Richtfabrikat:  K252.de-SO35

Angebotenes Fabrikat: '..........................................' vom Bieter einzutragen

Detail:  0062
Menge: 20,000 m

**1.4.60 Brandschutzkasten, Einbauten, EI30, a<-b**
Brandschutzummantelung, 5-seitig, für Einbauteile (Leuchten,
Lautsprecher u. ä.) mit separaten Abhängern.

Brandschutz: EI30, von unten
Beplankung: 2-fach, GKF 12,5 mm
Abhänger: Gewindestangen, Metalldübel
Größe: < 500x500x250 mm i. L.
Lastaufnahme: bis 10 kg

Einbauort: nach örtlichen Erfordernissen
Menge: 10,000 Stk

**1.4.70 Brandschutzkasten, Einbauten, EI90, a<-b**
Brandschutzummantelung, 5-seitig, für Einbauteile (Leuchten,
Lautsprecher u. ä.) mit separaten Abhängern.

Brandschutz: EI90, von unten
Beplankung: 2-fach, GKF 20 mm
Abhänger: Gewindestangen, Metalldübel
Größe: < 500x500x250 mm i. L.
Lastaufnahme: bis 10 kg

Einbauort: nach örtlichen Erfordernissen
Menge: 10,000 Stk

#### Bereich 1.5 Revisionsklappen

*Hinweis: REVIOSIONSKLAPPE WAND/DECKE/VORWAND, F0*

**1.5.10 Reviklappe, Standard, 2lg, 20x20cm**
*** Bezugsbeschreibung
Revisionsklappe in Trockenbau mit Rahmen und GK-Einlage
zum oberflächenbündigen Einbau einschl. Spachtelung.

Zweck: Standard
Brandschutz: F0
Einbau in: Wand oder Decke oder Vorwand
Beplankung: 2-lg., wie Hauptbauteil
Oberfläche: wie Hauptbauteil
Größe: 20x20 cm
Beschlag: Federbeschlag, klappbar, mit  Sicherungsseil

Angebotener Plattentyp: '..........................................' vom Bieter einzutragen
Menge: 1,000 Stk

**1.5.20 Reviklappe, Standard, 2lg, 30x30cm**
*** wie Position 1.5.10
Größe: 30x30 cm
Menge: 1,000 Stk

**1.5.30 Reviklappe, Standard, 2lg, 40x40cm**
*** wie Position 1.5.10
Größe: 40x40 cm
Menge: 1,000 Stk

**1.5.40 Reviklappe, Standard, 2lg, 50x50cm**
*** wie Position 1.5.10
Größe: 50x50 cm
Menge: 1,000 Stk

*Hinweis: REVIOSIONSKLAPPE WAND/DECKE/VORWAND, EI30, VON VORNE*

**1.5.50 Reviklappe, BS, 2lg, 20x20cm, EI30, vorne**
*** Bezugsbeschreibung
Revisionsklappe in Trockenbau mit Brandschutzanforderung
einschl. Spachtelung.

Zweck: Brandschutz
Brandschutz: EI30 gem. EN 13501
Richtung BS-Klasse: von vorne
Einbau in: Wand oder Decke oder Vorwand
Beplankung: 2-lg., wie Hauptbauteil
Oberfläche: wie Hauptbauteil
Größe: 20x20 cm
Beschlag: Federbeschlag, klappbar, mit  Sicherungsseil

Angebotener Plattentyp: '..........................................' vom Bieter einzutragen
Menge: 1,000 Stk

**1.5.60 Reviklappe, BS, 2lg, 30x30cm, EI30, vorne**
*** wie Position 1.5.50
Größe: 30x30 cm
Menge: 1,000 Stk

**1.5.70 Reviklappe, BS, 2lg, 40x40cm, EI30, vorne**
*** wie Position 1.5.50
Größe: 40x40 cm
Menge: 1,000 Stk

**1.5.80 Reviklappe, BS, 2lg, 50x50cm, EI30, vorne**
*** wie Position 1.5.50
Größe: 50x50 cm
Menge: 1,000 Stk

*Hinweis: REVIOSIONSKLAPPE WAND/DECKE/VORWAND, EI30, VORNE + HINTEN*

**1.5.90 Reviklappe, BS, 2lg, 20x20cm, EI30, vorne + hinten**
*** Bezugsbeschreibung
Revisionsklappe in Trockenbau mit Brandschutzanforderung
einschl. Spachtelung.

Zweck: Brandschutz
Brandschutz: EI30 gem. EN 13501
Richtung BS-Klasse: von vorne und hinten
Einbau in: Wand oder Decke oder Vorwand
Beplankung: 2-lg., wie Hauptbauteil
Oberfläche: wie Hauptbauteil
Größe: 20x20 cm
Beschlag: Federbeschlag, klappbar, mit  Sicherungsseil

Angebotener Plattentyp: '..........................................' vom Bieter einzutragen
Menge: 1,000 Stk

**1.5.100 Reviklappe, BS, 2lg, 30x30cm, EI30, vorne + hinten**
*** wie Position 1.5.90
Größe: 30x30 cm
Menge: 1,000 Stk

**1.5.110 Reviklappe, BS, 2lg, 40x40cm, EI30, vorne + hinten**
*** wie Position 1.5.90
Größe: 40x40 cm
Menge: 1,000 Stk

**1.5.120 Reviklappe, BS, 2lg, 50x50cm, EI30, vorne + hinten**
*** wie Position 1.5.90
Größe: 50x50 cm
Menge: 1,000 Stk

*Hinweis: REVIOSIONSKLAPPE WAND/DECKE/VORWAND, EI90, VON VORNE*

**1.5.130 Reviklappe, BS, 2lg, 20x20cm, EI90, vorne**
*** Bezugsbeschreibung
Revisionsklappe in Trockenbau mit Brandschutzanforderung
einschl. Spachtelung.

Zweck: Brandschutz
Brandschutz: EI90 gem. EN 13501
Richtung BS-Klasse: von vorne
Einbau in: Wand oder Decke oder Vorwand
Beplankung: 2-lg., wie Hauptbauteil
Oberfläche: wie Hauptbauteil
Größe: 20x20 cm
Beschlag: Federbeschlag, klappbar, mit  Sicherungsseil

Angebotener Plattentyp: '..........................................' vom Bieter einzutragen
Menge: 1,000 Stk

**1.5.140 Reviklappe, BS, 2lg, 30x30cm, EI90, vorne**
*** wie Position 1.5.130
Größe: 30x30 cm
Menge: 1,000 Stk

**1.5.150 Reviklappe, BS, 2lg, 40x40cm, EI90, vorne**
*** wie Position 1.5.130
Größe: 40x40 cm
Menge: 1,000 Stk

**1.5.160 Reviklappe, BS, 2lg, 50x50cm, EI90, vorne**
*** wie Position 1.5.130
Größe: 50x50 cm
Menge: 1,000 Stk

*Hinweis: REVIOSIONSKLAPPE WAND/DECKE/VORWAND, EI90, VORNE + HINTEN*

**1.5.170 Reviklappe, BS, 2lg, 20x20cm, EI90, vorne + hinten**
*** Bezugsbeschreibung
Revisionsklappe in Trockenbau mit Brandschutzanforderung
einschl. Spachtelung.

Zweck: Brandschutz
Brandschutz: EI90 gem. EN 13501
Richtung BS-Klasse: von vorne und hinten
Einbau in: Wand oder Decke oder Vorwand
Beplankung: 2-lg., wie Hauptbauteil
Oberfläche: wie Hauptbauteil
Größe: 20x20 cm
Beschlag: Federbeschlag, klappbar, mit  Sicherungsseil

Angebotener Plattentyp: '..........................................' vom Bieter einzutragen
Menge: 1,000 Stk

**1.5.180 Reviklappe, BS, 2lg, 30x30cm, EI90, vorne + hinten**
*** wie Position 1.5.170
Größe: 30x30 cm
Menge: 1,000 Stk

**1.5.190 Reviklappe, BS, 2lg, 40x40cm, EI90, vorne + hinten**
*** wie Position 1.5.170
Größe: 40x40 cm
Menge: 1,000 Stk

**1.5.200 Reviklappe, BS, 2lg, 50x50cm, EI90, vorne + hinten**
*** wie Position 1.5.170
Größe: 50x50 cm
Menge: 1,000 Stk

#### Bereich 1.6 Stundenlohnarbeiten

**1.6.10 Stundensatz Facharbeiter**
*** Bedarfsposition ohne GB
Arbeiten eines Facharbeiters, welche nicht in den Positionen erfasst
sind und gegen Nachweis und nur gegen vorherige Beauftragung
zur Ausführung kommen.
Menge: 1,000 h

**1.6.20 Stundensatz Helfer**
*** Bedarfsposition ohne GB
Arbeiten eines Helfers, welche nicht in den Positionen erfasst
sind und gegen Nachweis und nur gegen vorherige Beauftragung
zur Ausführung kommen.
Menge: 1,000 h
